# Segellat de junt entre vidre i fusteria

- Propietat de l'arxiu: CYPE INGENIEROS, S.A.
- Format: FIEBDC-3/2002
- Divisa: EUR
- Costos indirectes: 3.00 %
- IVA: 21.00 %

## H Acabaments i ajudes

### HS Segellats

#### HSV Vidres

**HSV010** m Segellat de junt entre vidre i fusteria.
Segellat de junt interior entre vidre i fusteria, amb silicona neutra Orbasil N-26, mitjançant aplicació manual, amb pistola.
Inclou: Preparació i neteja del junt. Protecció de les vores del junt. Segellat. Acabaments. Neteja final.
Criteri d'amidament de projecte: Longitud mesurada segons documentació gràfica de Projecte.
Criteri de mesura d'obra: Es mesurarà la longitud realment executada segons especificacions de Projecte.

| Codi | Ut | Descripció | Rendiment | Preu | Import |
|---|---|---|---|---|---|
| mt21qui010a | U | Cartutx de 600 ml de silicona neutra Orbasil N-26 "QUILOSA", incolora, duresa Shore A aproximada de 23, segons UNE-EN ISO 868 i recuperació elàstica >=93%, segons UNE-EN ISO 7389. (material) | 0.083 | 5.95 | 0.49 |
| mo055 | h | Oficial 1ª vidrier. (mà d'obra) | 0.136 | 28.33 | 3.85 |
| % | % | Costos directes complementaris | 2 % | 4.34 | 0.09 |
|  |  | Costos directes |  |  | 4.43 |
