# Segellat del junt entre la fusteria exterior i el tancament

- Propietat de l'arxiu: CYPE Ingenieros S.A.
- Format: FIEBDC-3/2016
- Programa: Generador de preus de la construcció. CYPE Ingenieros, S.A.
- Data: 04/07/2024
- Divisa: EUR
- Costos indirectes: 3 %
- IVA: 21 %

## H Acabaments i ajudes

### HS Segellats

#### HSC Fusteries

**HSC010** m Segellat del junt entre la fusteria exterior i el tancament.
Segellat exterior de la junta entre la fusteria exterior d'alumini i el tancament de formigó de 10 mm d'amplada i 5 mm de profunditat, amb silicona sintètica incolora Orbasil N-25 "QUILOSA", incolora.
Inclou: Preparació i neteja del junt. Segellat exterior. Acabaments. Neteja final.
Criteri d'amidament de projecte: Longitud mesurada segons documentació gràfica de Projecte.
Criteri de mesura d'obra: Es mesurarà la longitud realment executada segons especificacions de Projecte.

| Codi | Ut | Descripció | Rendiment | Preu | Import |
|---|---|---|---|---|---|
| mt21qui010a | U | Cartutx de 600 ml de silicona neutra Orbasil N-26 "QUILOSA", incolora, duresa Shore A aproximada de 23, segons UNE-EN ISO 868 i recuperació elàstica >=93%, segons UNE-EN ISO 7389. (material) | 0.17 | 5.95 | 1.012 |
| mo113 | h | Peó ordinari construcció. (mà d'obra) | 0.273 | 23.81 | 6.500 |
| % | % | Costos directes complementaris | 2 % | 7.512 | 0.150 |
|  |  | Costos directes |  |  | 7.662 |

Residus:
- col·locació: mt21qui010a; factor de residu 0.06

## Recursos

**mt21qui010a** U Cartutx de 600 ml de silicona neutra Orbasil N-26 "QUILOSA"
Dades tècniques: Cost energètic 87.088 MJ; Emissió de CO2 3.667 kg; Codi LER 17 09 04; Massa de l'element 0.45 kg; Volum 0.0003 m3
Residus:
- embalatge: re170203 Plàstic. (component de residu); rendiment 0.1 kg; Codi LER 17 02 03; Massa de l'element 1 kg; Volum 0.001667 m3
